# Bisagra KT-R, negro 16/3 mm (RAL 9011)

- Propiedad del archivo: CONSTRUNARIO
- Formato: FIEBDC-3/2012
- Programa: Construnario Versión 2.11
- Fecha de los precios: 03/07/2015
- Divisa: EUR

**K70290000** u Bisagra KT-R, negro 16/3 mm (RAL 9011)
- Después de regulación horizontal no ocurre desalineación de los rodillos. - Ángulo de apertura 180º - Utilizable para DIN izquierda/derecha - Posición inicial definida para la regulación horizontal. - Peso máximo de la hoja 100 Kg. - Nivel de pre-montaje alto. - Cojinetes sin mantenimiento.
