# Silicona acética 784, traslúcida

- Propiedad del archivo: CONSTRUNARIO
- Formato: FIEBDC-3/2012
- Programa: Construnario Versión 2.11
- Fecha de los precios: 03/07/2015
- Divisa: EUR

**DC784T** u Silicona acética 784, traslúcida
• 100% Polímero de silicona. • Alta calidad. • 27 meses de vida útil del producto. • Acabado brillante. • Desaparición del tacto pegajoso - 20 minutos. • Adhesión duradera a superficies no porosas. • Fácil de usar, sellante monocomponente. • Resistente al ozono, radiación ultravioleta y temperaturas extremas. Conforme a la ISO 11600 -G- 25HM.
