# Silicona acética 785 fungicida antimoho, blanca

- Propiedad del archivo: CONSTRUNARIO
- Formato: FIEBDC-3/2012
- Programa: Construnario Versión 2.11
- Fecha de los precios: 03/07/2015
- Divisa: EUR

**DC785BL** u Silicona acética 785 fungicida antimoho, blanca
• Alto módulo – capacidad de movimiento +/- 20%. • 100% Polímero de silicona. • Es resistente a la formación de moho y es bacterioestático. • Alta calidad. • 27 meses de vida útil de producto. • Acabado brillante. • Curado rápido - Desaparición del tacto pegajoso – 1 hora. • Excelente adhesión a superficies no porosas. • Fácil de usar, sellante monocomponente. Conforme a la ISO 11600 -F- 20LM, ISO 846.
