# Silicona estructural 791 de estanqueidad, transparente

- Propiedad del archivo: CONSTRUNARIO
- Formato: FIEBDC-3/2012
- Programa: Construnario Versión 2.11
- Fecha de los precios: 03/07/2015
- Divisa: EUR

**DC791T** u Silicona estructural 791 de estanqueidad, transparente
• Bajo módulo- capacidad de movimiento de la junta +/- 50%. • 100% Polímero de silicona • Sistema de curado – Neutra Alkoxy • Excelente adhesión a una gran variedad de materiales porosos y no porosos. • Producto especificado internacionalmente. • Alta calidad • Resistente al ozono, radiación ultravioleta y temperaturas extremas. • DC 791T es compatible con las láminas de PVB. • Compatible con todas las siliconas estructurales de Dow Corning. • Garantía de Estanquidad al aire y agua . • Vida útil 12 meses a partir de la fecha de fabricación. • Conforme a la ISO 11600 -F&G-25LM (AENOR, SNJF).
