# Silicona estructural 813, gris

- Propiedad del archivo: CONSTRUNARIO
- Formato: FIEBDC-3/2012
- Programa: Construnario Versión 2.11
- Fecha de los precios: 03/07/2015
- Divisa: EUR

**DC813G** u Silicona estructural 813, gris
• Bajo módulo- capacidad de movimiento de la junta +/- 50% • 100% Polímero de silicona • Sistema de curado – Neutra Alkoxy • Excelente adhesion a una variedad de sustratos porosos y no porosos • Producto especificado internacionalmente • Alta calidad • Curado rápido – Desaparición al tacto pegajoso – 2 horas • Resistente al ozono, radiación ultravioleta y temperaturas extremas • Fácil de usar, sellado monocomponente • Compatible con todas las siliconas estructurales de Dow Corning • Garantía de Estanquidad al aire y agua • Vida útil 12 meses a partir de la fecha de fabricación • Conforme a la ISO 11600 -F&G-25LM (AENOR, SNJF)
