# Silicona 776 instanfix WB, negro salsicha

- Propiedad del archivo: CONSTRUNARIO
- Formato: FIEBDC-3/2012
- Programa: Construnario Versión 2.11
- Fecha de los precios: 03/07/2015
- Divisa: EUR

**DC776N600** u Silicona 776 instanfix WB, negro salsicha
Puede unir 2 substratos proporcionando una resistencia a cargas estáticas y dinámicas de 4 a 5 veces superior, comparándolas a las de un sellante estándar. • Proporciona agarre instantáneo de forma inmediata tras su aplicación. • Cura a temperatura y humedad ambiente • Buena resistencia a la compresión. • Gran resistencia al ozono, a los rayos ultravioleta y a las temperaturas extremas • Alta capacidad estructural similar a las siliconas bi-componentes.
