# Silicona neutra 817 Alcoxi espejos, blanca

- Propiedad del archivo: CONSTRUNARIO
- Formato: FIEBDC-3/2012
- Programa: Construnario Versión 2.11
- Fecha de los precios: 03/07/2015
- Divisa: EUR

**DC817BL** u Silicona neutra 817 Alcoxi espejos, blanca
• Módulo alto – capacidad de movimiento de la junta +/- 25%. • 100% Polímero de silicona. • Alta calidad. • Sistema de curado neutro Alcoxy. • Bajo olor. • Excelente adhesión a la mayoría de vidrios, metales, capas de espejo y a la mayoría de materiales porosos y no porosos. • No es corrosivo con los revestimientos de espejo. • 12 meses de vida útil del sellante, desde su fabricación.
