# Silicona 700 antifuego, gris

- Propiedad del archivo: CONSTRUNARIO
- Formato: FIEBDC-3/2012
- Programa: Construnario Versión 2.11
- Fecha de los precios: 03/07/2015
- Divisa: EUR

**DCFS700G** u Silicona 700 antifuego, gris
• Sellado de juntas de dilatación y paso de tuberias y cableado en estructuras resistentes al fuego en fachadas de edificios o tabiques de partición. • Conforme a la nueva normativa europea EN 13501-1 para el fuego, según ETAG 026 – Clasificación: Comportamiento al Fuego: B Emisión de Humos: s2 Caída de gotas o residuos: d0 • Sistema de curado neutro • Módulo Bajo, amplia capacidad de movimiento +/- 50% • Resistencia a temperaturas desde -65°C hasta +260 °C. Por tiempo limitado hasta +315 °C • 12 meses de vida de producto
