# Silicona sellante 7094 flowable Alkoxy, negro

- Propiedad del archivo: CONSTRUNARIO
- Formato: FIEBDC-3/2012
- Programa: Construnario Versión 2.11
- Fecha de los precios: 03/07/2015
- Divisa: EUR

**DC7094N** u Silicona sellante 7094 flowable Alkoxy, negro
• Sellante muy fluido. • Sistema neutro de curado tipo alcoxy. • Cura a temperatura y humedad ambiente. • Baja viscosidad y autonivelante. • Excelente adhesión sin imprimación.
