# Aplicación primer 1200 OS UV transparente

- Propiedad del archivo: CONSTRUNARIO
- Formato: FIEBDC-3/2012
- Programa: Construnario Versión 2.11
- Fecha de los precios: 03/07/2015
- Divisa: EUR

**DC1200TN** u Aplicación primer 1200 OS UV transparente
Dow Corning 1200 OS Primer es una imprimación de secado a temperatura ambiente que se utiliza para mejorar la calidad y la velocidad de adhesión de la silicona en superficies no porosas como puede ser el aluminio, acero inoxidable, cristal,.... - Mejora la adherencia de la silicona y espuma en varios sustratos. - Permanece activo durante varias horas después de su aplicación. - Cumple con la directiva europea 88/379/EEC en relación a la toxicidad, es decir, no es un peligro para la salud. - Gran resistencia al ozono, a los rayos ultravioleta y a las temperaturas extremas.
