# Aplicación Primer P

- Propiedad del archivo: CONSTRUNARIO
- Formato: FIEBDC-3/2012
- Programa: Construnario Versión 2.11
- Fecha de los precios: 03/07/2015
- Divisa: EUR

**DCPRIMERP** u Aplicación Primer P
Sistema de imprimación formado por un componente de resina diseñada para mejorar la adhesión de la silicona en superficies porosas como piedra natural, ladrillos, hormigón, ... Ofrece una máxima resistencia al agua sobretodo en áreas donde el agua residual pueden estar presentes, como en aplicaciones horizontales. - Mejora la adherencia de la silicona y espuma en materiales porosos. - Es conveniente la formulación de un parte. - La resina no se destiñe cuando se expone al sol.
