# Caja de 4 botes toallitas limpiadoras silicona

- Propiedad del archivo: CONSTRUNARIO
- Formato: FIEBDC-3/2012
- Programa: Construnario Versión 2.11
- Fecha de los precios: 03/07/2015
- Divisa: EUR

**DCSCW150** u Caja de 4 botes toallitas limpiadoras silicona
Toallita de no tejido con una solución limpiadora para la extracción de sellante de silicona en superficies, herramientas y manos. Además, extrae también PU, silicona acrílica y otros sellantes. Se puede usar también para la limpieza de otros materiales como tierra, aceite y grasa. Posibilidad de limpiar muchos más sustratos en el PVC, cristal y aluminio.
