# Silicona de fijación paneles 896, blanco 610 ml

- Propiedad del archivo: CONSTRUNARIO
- Formato: FIEBDC-3/2012
- Programa: Construnario Versión 2.11
- Fecha de los precios: 03/07/2015
- Divisa: EUR

**DC896BL** u Silicona de fijación paneles 896, blanco 610 ml
Dow Corning presenta un sistema diseñado específicamente para la adhesión elástica de paneles en fachadas ventiladas. PanelFix system permite una ampliación en las posibilidades de diseño de fachadas permitiendo una adhesión segura y fácil de usar. Sistema Dow Corning formado por los siguientes componentes: - Silicona Dow Corning 896 PanelFix diseñada específicamente para la adhesión de paneles distintos del vidrio, de gran durabilidad y fácil manipulación. Buena adhesión a diversos sustratos, como aluminio, cerámica, FRC (Fibrocemento), HPL (termolaminados a presión), paneles compuestos, etc. - Cinta adhesiva PanelFix Tape: Cinta pre fijación para una fácil aplicación en la propia obra. - Limpiadores e imprimadores para la limpieza de los paneles de revestimiento. Dow Corning 1200 OS Primer, Construction Primer P, Dow Corning R40 Universal Cleaner, Dow Corning R41 Cleaner Plus.
