# M. burlete estanqueidad 300, 15/3-5 antracita

- Propiedad del archivo: CONSTRUNARIO
- Formato: FIEBDC-3/2012
- Programa: Construnario Versión 2.11
- Fecha de los precios: 03/07/2015
- Divisa: EUR

**GQBE300-15/3-5** u M. burlete estanqueidad 300, 15/3-5 antracita
Burlete de poliuretano suave resistente al agua y con impregnación de dispersión. Aplicaciones: • Fabricación de ventanas (juntas de unión impermeables, aislamiento térmico entre el marco de la ventana y la mampostería, acoplamiento de perfiles, rellenos, instalaciones de parteluz). • Tecnología de fachadas (revestimiento para la colocación de hormigón/hormigón in situ, encofrado en el caso de la colocación de hormigón). • Acabados interiores (particiones ligeras, desacoplamiento de suelos alzados) • Techo inclinado/techo plano (tragaluz, sellado de tejas de canalón, cumbrera/filo/limahoya/ventana de buhardilla) Especificaciones y características probadas: • Estanquidad de conformidad con la norma DIN EN 1027: ?p = 300 Pa • Grupo de tensión BG 2 de acuerdo con la norma DIN 18542 • Comportamiento ante el fuego de acuerdo con la norma DIN 4102-1, material de construcción clase B2 • Resistencia a choque térmico de acuerdo con la norma DIN 18542: de -20 ºC a 60 ºC • Coeficiente de permeabilidad al aire de conformidad con la norma DIN EN 1026: a < 1,0 m3/[h*m*(daPa)2/3] • Permeabilidad al vapor de agua (DIN 18542): sd = 0,5 m
