# M. Burlete estanqueidad, 600 15/1-4 antracita

- Propiedad del archivo: CONSTRUNARIO
- Formato: FIEBDC-3/2012
- Programa: Construnario Versión 2.11
- Fecha de los precios: 03/07/2015
- Divisa: EUR

**GQBE600-15/1-4** u M. Burlete estanqueidad, 600 15/1-4 antracita
El burlete de estanqueidad 600 de greenteQ es una cinta de sellado de juntas compuesta de espuma de poliuretano flexible impregnada con emulsión acrílica, auxiliares y rellenos. Es un componente del sistema de sellado de juntas de nivel 3. El burlete de estanqueidad 600 de greenteQ puede utilizarse de forma universal para sellar juntas en la construcción de edificios. Las aplicaciones preferidas son ventanas de madera, construcciones prefabricadas y mampostería, así como construcciones de hormigón y edificios con armaduras de madera. El burlete de estanqueidad 600 de greenteQ resulta especialmente útil en el sellado de juntas y en la ampliación de juntas entre diferentes componentes del edificio, así como para sellar con aluminio las extensiones del techo. En interiores, la cinta de sellado 600 de greenteQ resulta especialmente útil por el buen aislamiento al ruido de las juntas de sellado. La cinta de sellado 600 de greenteQ es versátil y puede introducirse en las juntas existentes gracias a la precompresión. Especificaciones y características probadas: • Grupo de tensión 1 de acuerdo con la norma DIN 18542 • Comportamiento ante el fuego de acuerdo con la norma DIN 4102-1, clase B1 • Coeficiente de permeabilidad al aire de acuerdo con la norma DIN EN 12114: a < 1,0 m3/[h*m*(daPa)2/3] • Estanquidad de acuerdo con la norma DIN EN 1027: ?p = 600 Pa • Resistencia a choque térmico de acuerdo con la norma DIN 18542: de -30? a +90? • Índice de reducción del ruido de las juntas, RST,? - Burlete no enyesado: 41 dB - Enyesado en un lado: 57 dB - Enyesado en ambos lados: 59 dB • Permeabilidad al vapor de agua de conformidad con la norma DIN 18542: sd = 0.5 m • Conductividad térmica de acuerdo con la norma DIN 12667: ? = 0.052 W/m*K • Experiencia ecológica de acuerdo con EMICODE EC 1 PLUS
