# Espuma poli. a pistola 750 ml

- Propiedad del archivo: CONSTRUNARIO
- Formato: FIEBDC-3/2012
- Programa: Construnario Versión 2.11
- Fecha de los precios: 03/07/2015
- Divisa: EUR

**VBHESPP** u Espuma poli. a pistola 750 ml
La espuma para pistolas especial para ventanas 1C de greenteQ se utiliza para el relleno y el sellado de aislamiento seguro de juntas de ventanas, alféizares de ventanas, persianas correderas, marcos de puertas exteriores, unión de muros, huecos y penetraciones en los muros. Se adhiere a todos los materiales de construcción habituales, como hormigón, piedra, metal, madera, PVC rígido, etc. Especificaciones y características probadas: • Aislamiento de juntas y aislamiento con elevada capacidad térmica para trabajos profesionales. • Conductividad térmica probada: ? = 0,0361 W/(m*K) de conformidad con DIN 52612 • Aislamiento sonoro de las juntas probado: RST, w (C, Ctr) = 60 (-2, -5) dB • Elevada estabilidad dimensional para un aislamiento duradero de las juntas • Espuma de células finas, estructurada y uniforme para un aislamiento de gran calidad consistente. • Elevada velocidad de salida para un trabajo rápido • Certificado de prueba de inspección general: se ajusta al material de clase B2, de acuerdo con la norma DIN 4102, parte 1 • Resistencia a la temperatura: de -40 °C a +100 °C (valores de +20 ºC, humedad relativa del 50%, de acuerdo con los métodos de prueba) • Espuma: cartuchos de 750 ml (densidad de 12 kg/m3): hasta 43 litros • Sin CFC, HCFC, HFC y HCFC.
