# Disolvente limpiador

- Propiedad del archivo: CONSTRUNARIO
- Formato: FIEBDC-3/2012
- Programa: Construnario Versión 2.11
- Fecha de los precios: 03/07/2015
- Divisa: EUR

**VBHLIMPGQ** u Disolvente limpiador
El limpiador de pistolas de greenteQ es adecuado para la extracción de espuma PU fresca, no seca. Está especialmente diseñado para la limpieza de las pistolas dispensadoras y viene equipado con una anilla adaptadora adecuada de greenteQ. El pulverizador rojo permite un uso universal del limpiador, separado del sistema de entrega. El limpiador de pistolas de greenteQ elimina y disuelve la espuma de poliuretano que todavía esté fresca. Con su soporte negro estándar, el adaptador puede encajar en todas las pistolas dispensadoras. Gracias al propulsor, la presión del gas puede llegar al interior de la pistola y limpiarla correctamente. La mezcla de productos es aceptable para todos los materiales de las partes de la pistola de espuma. Si se utiliza de forma regular, la durabilidad y la viabilidad de las pistolas dispensadoras se ve considerablemente incrementada. Especificaciones y características probadas: • Gran capacidad limpiadora • Elevada potencia • Equipado con una anilla adaptadora para limpiar las pistolas por dentro • Pulverizador independiente • Se ajusta al material de construcción de clase B2, de acuerdo con la norma DIN 4102, parte 1
