# Bote de pegamento rápido 515, 20 gr

- Propiedad del archivo: CONSTRUNARIO
- Formato: FIEBDC-3/2012
- Programa: Construnario Versión 2.11
- Fecha de los precios: 03/07/2015
- Divisa: EUR

**WS515/20** u Bote de pegamento rápido 515, 20 gr
Base: cianacrilato modificado. Viscosidad: según placa cónica (300s-1) aprox. 900mPa.s Densidad: conforme EN 542, a +20ºC aprox. 1,05 g/cm3. Ideal para pegado de perfiles de PVC con Renolit.
