# Tubo de pegamento transparente

- Propiedad del archivo: CONSTRUNARIO
- Formato: FIEBDC-3/2012
- Programa: Construnario Versión 2.11
- Fecha de los precios: 03/07/2015
- Divisa: EUR

**WSPLUST** u Tubo de pegamento transparente
Base: Pegamento de difusión, polímero de vinilo de cloruro en disolvente. Densidad: conforme EN 542, a +20ºC aprox. 0,99 g/cm3. Tiempo de fraguado; a +20ºC, 50% humedad relativa al aire 60 seg. Ideal para la rápida unión de perfiles de PVC. En la fabricación de ventanas se aplica en la unión de perfiles adicionales como pueden ser, vierteaguas, desagües y juntas de carpintería con monobloc.
