# Cartucho de pegamento dúo, beige

- Propiedad del archivo: CONSTRUNARIO
- Formato: FIEBDC-3/2012
- Programa: Construnario Versión 2.11
- Fecha de los precios: 03/07/2015
- Divisa: EUR

**WSDUOB** u Cartucho de pegamento dúo, beige
Base: Pegamento de reacción de poliuretano, 2 componentes exento de disolventes. Densidad: conforme EN 542, a +20ºC aprox. 1,52 g/cm3. Apropiado para pegar ensambles angulares de aluminio en perfiles de marcos de hoja o marcos empotrados anodizados, así como, recubiertos de polvo en la fabricación de puertas, ventanas y fachadas de aluminio. Fácil manipulación del cartucho tándem con tubo mezclador reforzado.
