# Bote Cosmopur 819

- Propiedad del archivo: CONSTRUNARIO
- Formato: FIEBDC-3/2012
- Programa: Construnario Versión 2.11
- Fecha de los precios: 03/07/2015
- Divisa: EUR

**WS819BL** u Bote Cosmopur 819
Base: poliuretano exento de disolventes - reticulado de 1 componente. Pegamento de montaje en poliuretano, exento de disolventes y estanqueizador de juntas de uso universal con tiempos breves de reacción y juntas de pegado viscoplásticas Densidad: conforme EN 542, a +20ºC aprox. 1,52 g/cm3. Ideal para el pegado de ensambles angulares en la fabricación de ventanas de aluminio ( controlado por ift en Rosenheim con el informe de prueba 50933381 de 25/04/07: “Prueba de resistencia a la tracción, de ángulos de bastidor en perfi les combinados de aluminio”). Además, presenta una perfecta adhesión en diferentes maderas y materiales de construcción, cerámica, metales, duroplásticos y termoplásticos con el correspondiente tratamiento previo de las superficies.
