# Kilo Cosmocoll FL44, envase de 12 Kg

- Propiedad del archivo: CONSTRUNARIO
- Formato: FIEBDC-3/2012
- Programa: Construnario Versión 2.11
- Fecha de los precios: 03/07/2015
- Divisa: EUR

**WSFL44-12** kg Kilo Cosmocoll FL44, envase de 12 Kg
Base: Cola de dispersión PVAc ( acetato de polivinilo ) Densidad: conforme EN 542, a +20ºC aprox. 1,1 g/cm3 Alcanza sin adición de endurecedor, en encolados de madera conforme la norma EN204 el grupo de solicitación D4, así como conforme a WATT91 una resistencia de adhesión térmica de aprox. 87,5N/mm2 Ideal para montaje, encolado de superficies, de juntas de tablas y de bloques con elevadas exigencias de resistencia al agua; así como, en la fabricación de puertas y ventanas para el encolado de ensamblajes angulares y bordes
