# Litro disolvente limpiado antiestático, bote 1 l

- Propiedad del archivo: CONSTRUNARIO
- Formato: FIEBDC-3/2012
- Programa: Construnario Versión 2.11
- Fecha de los precios: 03/07/2015
- Divisa: EUR

**WS20/1** l Litro disolvente limpiado antiestático, bote 1 l
Base: Hidrocarburos alifáticos mezclados, exentos de compuestos aromáticos y exento de hidrocarburos clorurados. Densidad: conforme EN 542, a +20ºC aprox. 0,71 g/cm3. Se utiliza como limpiador no disolvente antiestático para la limpieza de perfiles de PVC duro, perfi les recubiertos con láminas de “Renolit”, perfiles de poliuretano y placas de espuma rígida de PVC. Limpieza de polvo, residuos de pegamento de la película protectora, lápiz vidriográfico, huellas de goma, espuma fresca de poliuretano y residuos frescos de sustancias estanqueizantes.
