# Bote limpiador PVC blanco

- Propiedad del archivo: CONSTRUNARIO
- Formato: FIEBDC-3/2012
- Programa: Construnario Versión 2.11
- Fecha de los precios: 03/07/2015
- Divisa: EUR

**WS5/1** u Bote limpiador PVC blanco
Base: Éster mezclado de ácido monocarboxílico y cetonas alifáticas, exento de compuestos aromáticos y exento dehidrocarburos clorurados. Densidad: conforme EN 542, a +20ºC aprox. 0,84 g/cm3. Se utiliza como material de pulido y alisado en la construcción de ventanas de PVC.
