# Limpiador para perfilería de aluminio 1000 ml

- Propiedad del archivo: CONSTRUNARIO
- Formato: FIEBDC-3/2012
- Programa: Construnario Versión 2.11
- Fecha de los precios: 03/07/2015
- Divisa: EUR

**WS60/1** u Limpiador para perfilería de aluminio 1000 ml
Base: Hidrocarburos alifáticos mezclados, exentos de compuestos aromáticos y exento de hidrocarburos clorurados. Densidad: conforme EN 542, a +20ºC aprox. 0,71 g/cm3 Se utiliza como limpiador de olor moderado y secado rápido para perfiles de aluminio con recubrimiento de polvo y perfiles de aluminio anodizados, así como, perfiles de poliuretano. Se utiliza para la limpieza de superficies antes del pegado, así como para la eliminación de residuos frescos de pegamentos PUR de 1 comp., PUR de 2 comp.
