# Protector de aluminio aluprotector

- Propiedad del archivo: CONSTRUNARIO
- Formato: FIEBDC-3/2012
- Programa: Construnario Versión 2.11
- Fecha de los precios: 03/07/2015
- Divisa: EUR

**WSALUP150** u Protector de aluminio aluprotector
Base: Prepolímero-poliéter hidrogenado de silicio, reticulado de 1 componente. Densidad: conforme EN 542, a +20ºC aprox. 1,48 g/cm3 Pasta estanqueizante anticorrosión con excelentes propiedades y técnica de aplicación. Se utiliza para estanqueizar por ejemplo, cortes de inglete, juntas a tope de uniones, ... en puertas, ventanas y fachadas de aluminio.
