# Kit mantenimientio premium, blanco

- Propiedad del archivo: CONSTRUNARIO
- Formato: FIEBDC-3/2012
- Programa: Construnario Versión 2.11
- Fecha de los precios: 03/07/2015
- Divisa: EUR

**WSPREMIUM** u Kit mantenimientio premium, blanco
Kit para la limpieza regular, el cuidado y protección de elementos PVC y aluminio. Componentes del Kit Premium: - Leche limpiadora ó limpiador especial color (200 ml) - Paños para el cuidado del sellado ( 5 uds ) - Aceite de ajuste ( 30 ml ) - Paño para limpiar ( 1 ud )
