# Dosificador PN 4 SB

- Propiedad del archivo: CONSTRUNARIO
- Formato: FIEBDC-3/2012
- Programa: Construnario Versión 2.11
- Fecha de los precios: 06/07/2015
- Divisa: EUR

**HEPONPN4** u Dosificador PN 4 SB
Cola blanca de resina sintética a base de acetato de polivinilo. Campo de aplicación: Cola de ensamblado (tacos, ranuras y lenguetas) de placas HPL y en el tratamiento de superficies de muebles con pinturas habituales. Características: Alta fuerza de encolado, excelente y apropiado para encolado de ensamblaje con superficies recubiertas de plástico o lacadas. Datos técnicos: - Valor pH: aprox. 8-9 - La fuerza de encolado que puede ser alcanzada con el barniz depende de la fuerza inherente de las superficies pegadas. El final de la fijación se alcanza en 3-4 días. - Densidad: aprox. 1,0 g/cm3 - Viscosidad: aprox. 11.000 mPas - Temperatura de trabajo: no por debajo de 3ºC - Cantidad necesaria dependiendo de la capacidad de absorción de los materiales aprox. 150g/m2. - Tiempo de apertura:
