# Pinza para cola PLT2

- Propiedad del archivo: CONSTRUNARIO
- Formato: FIEBDC-3/2012
- Programa: Construnario Versión 2.11
- Fecha de los precios: 06/07/2015
- Divisa: EUR

**HEPONPLT2** u Pinza para cola PLT2
Pinza aplicadora de cola.
