# Rhenoplast KP1+ texturada, color opaco según RAL - bote 5 litro

- Propiedad del archivo: CONSTRUNARIO
- Formato: FIEBDC-3/2012
- Programa: Construnario Versión 2.11
- Fecha de los precios: 06/07/2015
- Divisa: EUR

**A7011_5** l Rhenoplast KP1+ texturada, color opaco según RAL - bote 5 litro
Laca de 1 componente para perfiles y superficies de PVC, texturada, a base de agua, ecológica. Para uso industrial, todos los colores RAL se aplican en una sola capa, excepto los colores metálicos que se tienen que recubrir con una segunda capa de laca clara KP12+. Laca lista para su uso, fácil de aplicar, de secado rápido. Muy resistente a la abrasión, resistente a los arañazos, al agua y productos corrientes de limpieza. Aplicación: Con pistola; pistola de vaso, pistola de vaso HVLP y aparato Airmix. Se requiere comprobar el tamaño de la boquilla correspondiente a la granulación de la textura. Ajustes especiales: Efecto Cool Color; reduce la temperatura de la superficie. Colores: Colores según gama RAL y colores metálicos. También disponible colores base A,B y C para realizar mezclas (consultar). Grado de brillo: mate sedoso Fondo: PVC Preparación: limpiar con HR 1 Rendimiento: 75-125 ml/m2 (aprox. 25 ml con RAL 9006 y 9007 ) Secado: a +20ºC y una humedad relativa máxima del aire del 60%
