# Rhenoplast KP12+ Royal effect, laca clara + brillo magic diamond, lote 20 litro

- Propiedad del archivo: CONSTRUNARIO
- Formato: FIEBDC-3/2012
- Programa: Construnario Versión 2.11
- Fecha de los precios: 06/07/2015
- Divisa: EUR

**A7721_20** l Rhenoplast KP12+ Royal effect, laca clara + brillo magic diamond, lote 20 litro
Laca de 1 componente para perfiles y superficies de PVC, a base de agua, ecológica. Para uso industrial, como segunda capa sobre Rhenoplast KP1+ en el exterior para obtener efectos especiales. Preferiblemente se aplica primero una capa de KP1+ en RAL 9005 y una segunda capa de KP12+ Plus Royal Effect. Laca lista para su uso, fácil de aplicar, de secado rápido. Muy resistente a la abrasión, resistente a los arañazos, al agua y productos corrientes de limpieza. Aplicación: Con pistola; pistola de vaso, pistola de vaso HVLP y aparato Airmix. Colores: incoloro transparente con efectos especiales. Grado de brillo: Mate sedoso: efectos magic gold y platin; Brillante: efecto diamond. Fondo: KP1+ en tonos oscuros, preferiblemente RAL 9005. Preparación: no hace falta. Rendimiento: 75-105 ml/m2 Secado: a +20ºC y una humedad relativa máxima del aire del 60%
