# Rhenoplast KP7 - color opaco según RAL, bote 20 litro

- Propiedad del archivo: CONSTRUNARIO
- Formato: FIEBDC-3/2012
- Programa: Construnario Versión 2.11
- Fecha de los precios: 06/07/2015
- Divisa: EUR

**A7500_20** l Rhenoplast KP7 - color opaco según RAL, bote 20 litro
Laca de 1 componente para perfiles y superficies de PVC, a base de agua, ecológica. Para el revestimiento universal de elementos de construcción en el interior como perfiles de PVC duro para puertas interiores y frontales de muebles. Todos los colores RAL se aplican en una sola capa. Laca lista para su uso, fácil de aplicar, de secado rápido. Resistente a la abrasión, resistente a los arañazos, al agua y productos corrientes de limpieza. Aplicación: Con pistola; pistola de vaso, pistola de vaso HVLP y aparato Airmix. Ajustes especiales: Cool Color, Brillo sedoso, Efecto Nano Colores: Colores según gama RAL y colores metálicos. También disponible colores base A,B y C para realizar mezclas (consultar) Grado de brillo: mate sedoso (ajuste normal) Fondo: PVC Preparación: limpiar superficies, sin tratamiento especial químico. Rendimiento: 75-125 ml/m2 (aprox. 25 ml con RAL 9006 y 9007 ) Secado: a +20ºC y una humedad relativa máxima del aire del 60%
