# Rhenoplast HR 1 - Limpiador preparador, bote 250 ml

- Propiedad del archivo: CONSTRUNARIO
- Formato: FIEBDC-3/2012
- Programa: Construnario Versión 2.11
- Fecha de los precios: 06/07/2015
- Divisa: EUR

**A7800_250** u Rhenoplast HR 1 - Limpiador preparador, bote 250 ml
Limpiador adherente a base de disolvente. Mezcla de disolventes con componentes que mejoran la adhesión para poder pintar mejor las piezas de PVC. Para uso industrial. Para limpieza de superficies de PVC, en particular perfiles para la construcción de ventanas. Establece puentes de adherencia para el revestimiento siguiente con Rhenoplast KP1+. Para su aplicación se recomienda un trapo de celulosa.
