# Tornillo fijación refuerzos SP3-3.9X16 cincado

- Propiedad del archivo: CONSTRUNARIO
- Formato: FIEBDC-3/2012
- Programa: Construnario Versión 2.11
- Fecha de los precios: 06/07/2015
- Divisa: EUR

**SFSSP3RW-3.9X16C** u Tornillo fijación refuerzos SP3-3.9X16 cincado
Cabeza avellanada autotaladrante.
