# Tornillo fijación persianas/vierteaguas SPK/5-52/GS-4X10-GS

- Propiedad del archivo: CONSTRUNARIO
- Formato: FIEBDC-3/2012
- Programa: Construnario Versión 2.11
- Fecha de los precios: 07/07/2015
- Divisa: EUR

| Código | Ud | Descripción |
|---|---|---|
| SFSSPK/52GS-4XI0 | u | Tornillo fijación persianas/vierteaguas SPK/5-52/GS-4X10-GS |
