# Tornillo ensamblar perfiles SP1-4.8X65, cincado

- Propiedad del archivo: CONSTRUNARIO
- Formato: FIEBDC-3/2012
- Programa: Construnario Versión 2.11
- Fecha de los precios: 07/07/2015
- Divisa: EUR

**SFSSP1-4.8X65C** u Tornillo ensamblar perfiles SP1-4.8X65, cincado
Cabeza avellanada para tapón, 25 mm de rosca.
