# Tornillo para fijar marcos SPR5.5X55 avellanado, cincado

- Propiedad del archivo: CONSTRUNARIO
- Formato: FIEBDC-3/2012
- Programa: Construnario Versión 2.11
- Fecha de los precios: 07/07/2015
- Divisa: EUR

**SFSSPR5.5X55C** u Tornillo para fijar marcos SPR5.5X55 avellanado, cincado
Cabeza avellanada para tapón, autotaladrante.
