# Puntas para atornillar PA130P2 Phillips

- Propiedad del archivo: CONSTRUNARIO
- Formato: FIEBDC-3/2012
- Programa: Construnario Versión 2.11
- Fecha de los precios: 07/07/2015
- Divisa: EUR

| Código | Ud | Descripción |
|---|---|---|
| SFSPA130P2 | u | Puntas para atornillar PA130P2 Phillips |
