# Tornillo 6x20 para correa de transporte, cincado

- Propiedad del archivo: CONSTRUNARIO
- Formato: FIEBDC-3/2012
- Programa: Construnario Versión 2.11
- Fecha de los precios: 07/07/2015
- Divisa: EUR

| Código | Ud | Descripción |
|---|---|---|
| SFSP6X20C | u | Tornillo 6x20 para correa de transporte, cincado |
