# Pasta niveladora de fraguado rápido, referencia Nivelante 10 de Propamsa. Reforzada con fibras para pavimentos interiores

- Propiedad del archivo: CONSTRUNARIO
- Formato: FIEBDC-3/2012
- Programa: Construnario Versión 3.51
- Fecha de los precios: 14/11/2022
- Divisa: EUR

**C0607PRO-1111** m2 Pasta niveladora de fraguado rápido, referencia Nivelante 10 de Propamsa. Reforzada con fibras para pavimentos interiores
Pasta niveladora de fraguado rápido, reforzada con fibras para pavimentos interiores. NIVELANTE 10 es un mortero autonivelante elaborado. APLICACIONES Reparación y alisado en interiores de superficies de hormigón, mortero y similares en obra nueva o rehabilitación, a recubrir con cualquier tipo de cerámica, moqueta, madera, PVC, corcho, caucho, etc. El espesor de aplicación está comprendido entre los 2 y los 10 mm. Apto para exteriores. PROPIEDADES Excelente poder de nivelación. Gran adherencia. Colocación por vertido o bombeo. Pisable a las 4 horas. Los tiempos de fraguado pueden alargarse o acortarse en función de la temperatura y humedad ambiental. OBSERVACIONES No aplicar en el exterior ni en suelos con humedad permanente o susceptibles de producirla por remonte capilar. PRESENTACIÓN En sacos de 25 kg. Color: gris
