# Mortero autonivelante para grandes recrecidos no estructurales, referencia Nivelante 80 de Propamsa

- Propiedad del archivo: CONSTRUNARIO
- Formato: FIEBDC-3/2012
- Programa: Construnario Versión 3.51
- Fecha de los precios: 14/11/2022
- Divisa: EUR

**C0607PRO-1112** m2 Mortero autonivelante para grandes recrecidos no estructurales, referencia Nivelante 80 de Propamsa
Mortero autonivelante para grandes recrecidos no estructurales. NIVELANTE 80 es un mortero autonivelante elaborado con una mezcla de cementos especiales, áridos seleccionados y aditivos orgánicos. APLICACIONES Regularización y recrecido de forjados y soleras sobre superficies de hormigón, mortero y similares en obra nueva o rehabilitación. Especialmente indicado para instalaciones de calefacción radiante o como capa flotante sobre aislamiento acústico. El espesor de aplicación está comprendido entre los 15 y los 100 mm. PROPIEDADES Excelente poder de nivelación. Colocación por vertido o bombeo. Pisable a las 24 horas. Los tiempos de fraguado pueden alargarse o acortarse en función de la temperatura, humedad ambiental y espesor de aplicación. PRESENTACIÓN En sacos de 25 Kg. Color: gris claro.
