# Mortero autonivelante de recrecido y excelente dureza, referencia Betolevel 15 de Propamsa

- Propiedad del archivo: CONSTRUNARIO
- Formato: FIEBDC-3/2012
- Programa: Construnario Versión 3.51
- Fecha de los precios: 14/11/2022
- Divisa: EUR

**C0607PRO-1113** m2 Mortero autonivelante de recrecido y excelente dureza, referencia Betolevel 15 de Propamsa
Mortero autonivelante de recrecido y excelente dureza BETOLEVEL 15 es un mortero de nivelación elaborado con una mezcla de cementos especiales, áridos seleccionados y aditivos orgánicos. APLICACIONES Reparación y alisado interior y exterior de superfícies de hormigón, mortero y similares en obra nueva o rehabilitación, a recubrir con pavimento, tales como cerámica, moqueta, parquet flotante, PVC, corcho, caucho, pintura, etc. El espesor de aplicación está en función del local, siendo de 3 a 8 mm en el caso de tráfico moderado y de 8 a 15 mm para tráfico intenso. PROPIEDADES Excelente poder de nivelación. Colocación por vertido o bombeo. Gran adherencia. Altas resistencias mecánicas. No fisura ni cuartea. Rápido endurecimiento y secado. Pisable a las 3-4 horas, los tiempos de fraguado pueden alargarse o acortarse en función de la temperatura y humedad ambiental. Apto para exterior. OBSERVACIONES No aplicar sobre soportes con humedad permanente o susceptibles de producirla por remonte capilar. PRESENTACIÓN En sacos de 25 Kg. Color: gris.
