# Mortero autonivelante de alta dureza y resistencia superficial, referencia Betolevel 30 de Propamsa

- Propiedad del archivo: CONSTRUNARIO
- Formato: FIEBDC-3/2012
- Programa: Construnario Versión 3.51
- Fecha de los precios: 14/11/2022
- Divisa: EUR

**C0607PRO-1114** m2 Mortero autonivelante de alta dureza y resistencia superficial, referencia Betolevel 30 de Propamsa
Mortero autonivelante de alta dureza y resistencia superficial. BETOLEVEL 30 es un mortero de nivelación elaborado con una mezcla de cementos especiales, áridos seleccionados y aditivos orgánicos. APLICACIONES Reparación y alisado interior y exterior superficies de hormigón, mortero y similares en obra nueva o rehabilitación, a recubrir con pavimento, tales como cerámica, moqueta, parquet encolado, PVC, corcho, caucho, pintura, etc. El espesor de aplicación está entre 8 y 30 mm. Recomendado para tráfico intenso. PROPIEDADES Excelente poder de nivelación. Colocación por vertido o bombeo. Elevada adherencia. Altas resistencias mecánicas y a la abrasión. No fisura ni cuartea. Rápido endurecimiento y secado. Pisable a las 3-4 horas, los tiempos de fraguado pueden alargarse o acortarse en función de la temperatura y humedad ambiental. Apto para exterior. OBSERVACIONES No aplicar sobre soportes con humedad permanente o susceptibles de tener humedad por remonte capilar. PRESENTACIÓN En sacos de 25 Kg. Color: gris.
