# Mortero en base epoxi-cemento autonivelante, referencia Betopex Cement de Propamsa

- Propiedad del archivo: CONSTRUNARIO
- Formato: FIEBDC-3/2012
- Programa: Construnario Versión 3.51
- Fecha de los precios: 14/11/2022
- Divisa: EUR

**C0607PRO-1115** m2 Mortero en base epoxi-cemento autonivelante, referencia Betopex Cement de Propamsa
Mortero en base epoxi-cemento autonivelante para reparación y nivelación de pavimentos hasta 5 mm. BETOPOX CEMENT es un mortero de tres componentes en base cemento y resinas epoxi en base agua de textura muy fina y autonivelante. APLICACIONES Regularización y reparación de soportes con humedad previo a su acabado con resinas epoxi o poliuretano. Protección de superfícies de hormigón expuestas a ambientes físicos y químicos agresivos. Apto para interiores y exteriores. El espesor de aplicación está comprendido entre 1,5 y 5 mm. PROPIEDADES Elevadas resistencias mecánicas iniciales y finales. Actúa como barrera temporal de vapor sobre soportes húmedos, previniendo la formación de ampollas en los revestimientos finales de resinas. Buena resistencia química. Muy buena resistencia a la abrasión. PRESENTACIÓN Conjuntos de 30 Kg, predosificados en 3 componentes. Color: gris.
