# Visum 3 - sistema de tejado

- Propiedad del archivo: CONSTRUNARIO
- Formato: FIEBDC-3/2012
- Programa: Construnario Versión 3.51
- Fecha de los precios: 09/09/2015
- Divisa: EUR

**C1202ESC-11** Visum 3 - sistema de tejado
VISUM 3 Visum3 es una teja cerámica patentada a nivel mundial que gracias a su diseño crea con una sola pieza el efecto visual de tres. De concepción moderna, formando una triple teja una vez colocada, tiene completamente la estética de una teja plana tradicional. El acabado perfecto es asegurado por una amplia gama de accesorios. Es más que una teja innovadora, es un completo sistema de tejado. Diseño único y exclusivo. Visum3 ofrece una gran variedad de tonos gracias a su triple decoración exclusiva; por lo que no hay dos tejas iguales. Permite crear tejados con una enorme variación cromática obteniendo faldones con un aspecto visual de gran riqueza. Economía y velocidad. Visum3 reduce los costos de instalación respecto a otros productos (11.5 tejas/m2), consiguiendo la estética de una teja pequeña con la velocidad de montaje de una grande. Incrementa la flexibilidad de diseño de tejados al mismo tiempo que reduce costes. Visum3 responde a las especificaciones de la norma europea EN-1304. Ensayos diarios son realizados en los laboratorios de La Escandella y controlados exteriormente por laboratorios oficiales. Producto galardonado con el premio “Alfa de Plata” por los avances tecnológicos y estéticos que aporta; concedido por la Sociedad Española de Cerámica y Vidrio. Garantía 35 años.
