# VISUM3 teja ventilaciĆ³n

- Propiedad del archivo: CONSTRUNARIO
- Formato: FIEBDC-3/2012
- Programa: Construnario VersiĆ³n 3.51
- Fecha de los precios: 09/09/2015
- Divisa: EUR

| Código | Ud | Descripción |
|---|---|---|
| PESAQ96 | u | VISUM3 teja ventilaciĆ³n |
