# Planum - teja cerámica plana

- Propiedad del archivo: CONSTRUNARIO
- Formato: FIEBDC-3/2012
- Programa: Construnario Versión 3.51
- Fecha de los precios: 09/09/2015
- Divisa: EUR

**C1202ESC-12** Planum - teja cerámica plana
PLANUM Su diseño y tamaño facilitan la colocación y reducen los costes de su puesta en obra. La teja Planum es una solución que combina técnica, estética y funcionalidad para crear una cubierta de líneas elegantes, versátil y económica. Las dimensiones llenas de gracia y estética, así como su gran paleta de colores y accesorios, la hacen la favorita de los arquitectos hoy en día Ejecución perfecta. Presenta una estética depurada y moderna gozando de ventajas naturales de una teja de gran tamaño: ligereza y colocación, dado que su paso variable permite una gran flexibilidad de colocación. El sistema de encaje garantiza una impermeabilidad excelente. La introducción de los nervios de desagüe en el lado izquierdo permite evacuar el agua lejos del cruce de juntas. La teja Planum responde a las especificaciones de la norma europea EN-1304. Ensayos diarios son realizados en los laboratorios de La Escandella. Garantía 35 años.
