# Cubierta de teja plana PLANUM 465x220x75 mm, ceniza

- Propiedad del archivo: CONSTRUNARIO
- Formato: FIEBDC-3/2012
- Programa: Construnario Versión 3.51
- Fecha de los precios: 24/07/2015
- Divisa: EUR
- Código: ceramica-la- (07/03/2022)

**UESATICE** m2 Cubierta de teja plana PLANUM 465x220x75 mm, ceniza (09/09/2015)
M2. Cobertura de teja cerámica plana de 440x280x32 mm, roja PLANUM de LA ESCANDELLA, para instalación en seco, juntas encontradas (tresbolillo), fijación con clavos, tornillos o ganchos, según EN 538, EN 539-1, EN 539-2, EN 1024. Para pendientes inferiores a las recomendadas, deberá emplearse una barrera impermeable a fin de garantizar la estanquidad de la cubierta (no incluida).

| Código | Ud | Descripción | Rendimiento |
|---|---|---|---|
| PESATICE | u | PLANUM teja plana 465x220x75 mm, ceniza (material) | 11.050 |
| PESAQ86 | u | PLANUM teja ventilación (material) | 0.142 |
| %ESA3 | % | Medios auxiliares | 0 % |
| OGENO01.0003 | h | Oficial primera (mano de obra) | 0.340 |
| OGENO01.0005 | h | Ayudante (mano de obra) | 0.340 |
