# Alicantina - teja cerámica plana

- Propiedad del archivo: CONSTRUNARIO
- Formato: FIEBDC-3/2012
- Programa: Construnario Versión 3.51
- Fecha de los precios: 09/09/2015
- Divisa: EUR

**C1202ESC-13** Alicantina - teja cerámica plana
ALICANTINA Mosaico de teja que mantiene vivo el espíritu de notables edificios. Teja versátil y de sencilla puesta en obra, pues admite su colocación tanto en columnas como mediante juntas encontradas. Al ser piezas más grandes, los costes de instalación y material se reducen sin comprometer la elegancia y durabilidad de este tipo de cubiertas. Las tejas planas tanto en arcillas rojas como en blancas de La Escandella responden a las especificaciones de la norma Europea EN-1304. Ensayos diarios son realizados en los laboratorios de La Escandella y controlados externamente por los laboratorios ITC (Instituto Tecnológico Cerámico). 35 años de garantía.
