# Cumbrera circular

- Propiedad del archivo: CONSTRUNARIO
- Formato: FIEBDC-3/2012
- Programa: Construnario VersiĆ³n 3.51
- Fecha de los precios: 09/09/2015
- Divisa: EUR

| Código | Ud | Descripción |
|---|---|---|
| PESAQ02 | u | Cumbrera circular |
